# 2646-25 Oberbauverstärkung
Angebotsaufforderung (GAEB DA XML 3.2, DA83)
Projekt: LGD-GVS-Kohlnberg
Währung: EUR
Vergabeart: Offenes Verfahren
Auftraggeber: DV-Nummer: 03; Vergabenummer: 03
Erstellt mit: BECHMANN AVA 2025.20/ GXML Toolbox V3.3 R20210630, BECHMANN AVA 2025.20, 25.02.2026

## Zusätzlicher Text
Zweckverband Donau-Hafen Deggendorf
Wallnerlände 9
94469 Deggendorf

Errichtung einer Schwergutplatte im Hafen Deggendorf

## 03 Oberbauverstärkung teilw. Vollausbau
Datum: 25.02.2026

### Titel 1 BT 01 förderfähig

#### 1.1 Baustelleneinrichtung, Baubegleitende Leistungen

*Hinweis*
Allgemeine Vorbemerkungen
1. Die Vorbemerkungen zu den einzelnen Leistungsbereichen sind Vertragsbestandteil.
2. Für die Anwendung der Standardtexte sowie der Ausführung von Leistungen nach den Standardtexten sind die VOB Teil B und C, sowie etwaige Zusätzliche Vertragsbedingungen (ZVB) und etwaige Zusätzliche Technische Vertragsbedingungen (ZTV), Technische Lieferbedingungen (TL) und Technische Prüfbedingungen (TP) in den aktuellen Fassungen in Verbindung mit den durch die Oberste Baubehörde veröffentlichten Bekanntmachungen vertraglich vereinbart. Weitere Einzelheiten richten sich nach den Festlegungen in der Baubeschreibung.
3. Soweit im Leistungsverzeichnis auf Technische Spezifikationen (z.B. nationale Normen, mit denen Europäische Normen umgesetzt werden, europäische technische Zulassungen, gemeinsame technische Spezifikationen, internationale Normen) Bezug genommen wird, werden auch ohne den ausdrücklichen Zusatz "oder gleichwertig" immer gleichwertige Technische Spezifikationen in Bezug genommen.

*Hinweis*
Vorbemerkung:

1. Baulager
Als Lagerplatz für die Lagerung des Fräsgutes in Haufwerken zur Beprobung und anschließender Abfuhr zu einer geeigneten Deponie stellt der AG einen ca. 1,5 km weit entfernten Lagerplatz zur Verfügung.
Als Baulager stellt der AG eine befestigte Fläche in unmittelbarer Nähe zur Baustelle zur Verfügung.
Weitere Lager- und Arbeitsplätze, zum Beispiel für die Zwischenlagerung des anfallenden Aushubmaterials, werden vom AG nicht zur Verfügung gestellt. Benötigt der Auftragnehmer weitere Lagerflächen, so ist es seine Sache, sie sich zu beschaffen oder ihre Benutzung mit den Eigentümern zu vereinbaren.
Der AN hat seine Baustelleneinrichtung und sein Baulager abzusichern und ausreichend zu schützen. Der Mehraufwand hierfür wird nicht gesondert vergütet und ist in die EP miteinzukalkulieren.

2. Baustraßen
Benötigt der AN Baustraßen für die Herstellung der Leistung, so sind diese
mit einzukalkulieren. Eine Vergütung für Baustraßen erfolgt nicht.

3. Nachweise, Bescheinigungen, Protokolle
3.1 Materialnachweise
Wird ein Materialnachweis über die tatsächliche Einbaumenge gefordert, so
ist dieser über die Einreichung von Lieferscheinen für folgende Baustoffe zu
erstellen: u. a. Sand, Füllkies, Mineralgemisch, Material, Bitumenmaterial
usw.
3.2 Verwertungs-, Entsorgungsnachweise
Entsprechende Nachweise (Liefer-,Wiege-,und Begleitscheine,
Transportgenehmigungen) sind der Stadt Zwiesel bzw. der Bauleitung auf
Verlangen vorzulegen.
3.3 Verdichtungsnachweise
Im Rahmen der vertraglich nachzuweisenden Eigenüberwachung einer
ausreichenden Verdichtung der verfüllten Gräben und Baugruben sind mit der
Rechnung die entsprechenden Nachweise gemäß ZTVA -StB einzureichen

Sämtliche anfallenden Nachweise, Bescheinigungen, Protokolle etc.
sind spätestens mit der Schlussrechnung einzureichen.

4. Aushubmaterial, Verwertung, Entsorgung
Überschüssiges Aushubmaterial ist zu einem geeigneten Lagerplatz zu fördern und dort bis zur Beprobung getrennt nach Belastung in Haufwerken zwieschenzulagern.
Der Transport des gelagerten Aushubmaterials, das für die Wiederverfüllung von
Leitungsgräben und Baugruben geeignet ist, ist in allen Positionen der
Leitungsgraben- und Baugrubenverfüllung mit einzurechnen und wird nicht
gesondert vergütet.

Bei den Aushubarbeiten ist darauf zu achten, dass unbedenkliches Bodenmaterial
nicht mit verunreinigtem vermischt und die ausgebauten Böden und dgl. getrennt
gelagert werden. Hierfür ist eine baubegleitende Aushubüberwachung durch einen qualifizierten Gutachter, der vom AN beauftragt wird, einzusetzen. Ebenso erfolgt die Beprobung des überschüssigen bzw. verunreinigtem Bodenmaterials und dgl.
durch den Gutachter nach LAGA PN 98. Die Kosten werden nach der entsprechenden LV-Position vergütet.

Nach Beurteilung der Proben nach LAGA M20 (Länderarbeitsgemeinschaft Abfall),
Leitfaden bzw. Mantelverordnung (vom Bodengutachter zu entscheiden), wird
folgendermaßen weiter verfahren:

Material Z 0 -  in Eigentum des AN übernehmen und von der Baustelle
  entfernen und fachgerecht verwerten.
  Mengenberechnung nach Wiegescheinen. Die
  Anforderungen gem. LAGA M 20 sind dabei unbedingt
  zu beachten.
Material Z 1.1 - in Eigentum des AN übernehmen und von der Baustelle
  entfernen und fachgerecht verwerten bzw. entsorgen.
  Für die Vergütung der Position sind die Annahme- und
  Wiegescheine einer zugelassenen Grube bzw. Deponie
  vorzulegen. Die Anforderungen gem. LAGA M 20 sind
  dabei unbedingt zu beachten.

Für das restliche Material mit höheren Belastungen hat der AN ein
Nachtragsangebot für die fachgerechte Entsorgung des Materials entsprechend
LAGA M 20 (Länderarbeitsgemeinschaft Abfall), Leitfaden bzw. Mantelverordnung
zu stellen. Es steht dem AG frei entsprechende Vergleichsangebote anzufordern
und evtl. gesondert zu vergeben.

Anmerkung:
Sollte kein Material der Belastungsklasse Z0 und/oder Z 1.1 anfallen, hat der AN
keinen Anspruch auf Vergütung bei Wegfall einer oder beiden Positionen. Der AN
hat dies in seiner Kalkulation zu berücksichtigen.

Bei fahrlässiger Vermischung des Bodenmaterials und dgl. haftet der AN für
die Mehrkosten der Entsorgung.

Das gelagerte und wieder zu verwendende Aushubmaterial, sowie die Haufwerke zur Entsorgung sind mit einer Folie abzudecken und mit Sandsäcken zu sichern. Die Leistung ist einzukalkulieren und wird nicht gesondert vergütet.

5. Auszahlung und Höhe der Baustelleneinrichtung
Pauschalbeträge kommt wie folgt zur Zahlung:
20% nach Einrichten der Baustelle
60% nach anteiligen Leistungen
20% nach Räumen der Baustelle

Bei Baustelleneinrichtungskosten über 5 % der Angebotssumme sind
diese detailiert aufzuführen. Als Baustelleneinrichtungskosten
dürfen nur die tatsächlich anfallenden Kosten verlangt werden.

##### 1.1.1 Baustelleneinrichtung

**1.1.1.1 Baustelleneinrichtung herstellen**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.1.1.2 Baustelle räumen**
StL-Nr. 1910111201
Baustelle von allen Geräten, Anlagen, Einrichtungen und
dgl. räumen. Benutzte Flächen und Wege entsprechend dem
ursprünglichen Zustand herrichten. Soweit nicht für
bestimmte Leistungen für das Räumen der Baustelle gesonderte Positionen im Leistungsverzeichnis enthalten
sind, gilt die Pauschale
für alle Leistungen sämtlicher Abschnitte des Leistungsverzeichnisses.
Menge: 1,000 Psch

##### 1.1.2 Ingenieurleistungen

**1.1.2.1 Lichtbilder herst. und liefern**
Lichtbilder über den wesentlichen Bauablauf des Bauwerks in digitalisierter Form (Auflösung mindestens
1024 mal 768 Pixel, 24 Farben) mit Digitalkamera herstellen und auf mit dem AG abgestimmten Datenträger (CD
oder DVD) liefern. Das Komprimierungsverhältnis bzw.
die Bildqualität ist so zu wählen, dass durch die Komprimierung keine für den Sachverhalt wesentlichen Bildinformationen verloren gehen.
Menge: 1,000 psch

##### 1.1.3 Sonstige Leistungen

**1.1.3.1 Bestandsunterlagen herstellen Grundst.gr.AG Grundl.Bauausf.AG Format Unterl.AG**
StL-Nr. 229019361191
Bestandsunterlagen herstellen. Bestandsunterlagen nach
Fertigstellung der Maßnahme herstellen. Je nach Gewerk
sind dafür Lageplan/-pläne, Querschnitt(e),
Längsschnitt(e), Entwässerungspläne und Detailpläne zu
erstellen.Die Bestandsunterlagen sind spätestens mit
der Schlußrechnung dem AG zu übergeben.
Erforderliche Vermessungsarbeiten gehören zum
Leistungsumfang. Die Erstellung der Bestandsunterlagen
für Bauwerke nach ZTV-ING werden gesondert vergütet.
Alle Bestandsunterlagen müssen
beinhalten: Projektbezeichnung, Bezeichnung der
Unterlage, Datum der Herstellung der Bauleistung,
Datum der Erstellung der Unterlage, Lokalisierung
gemäß *Anweisung Straßendatenbank* (ASB), Teil *Netz*
(Stationierung), Ersteller der Bestandsunterlage,
Maßstab.
Lagepläne müssen folgende Fachdaten enthalten:
Trassierungselemente, sichtbare Querschnittsteile
einschließlich der Randeinfassungen, Breiten,
Nordrichtung, Grundstücksgrenzen und Flurnummern, wenn
vorhanden Straßennamen und Hausnummern, bei
Entwässerungsarbeiten zusätzlich die
Entwässerungseinrichtungen einschließlich der Lage der
Leitung(en) und der Fließrichtung.
Querschnitte müssen folgende Fachdaten enthalten: Alle
Schichten und Lagen des Oberbaues für alle
Querschnittsteile einschließlich der Randeinfassungen,
der Untergrund/-bau, die Grundstücksgrenzen, bei
Entwässerungsarbeiten die Regelausführung der
Straßenabläufe.
Entwässerungslängsschnitte müssen folgende Fachdaten
enthalten: Schächte und Leitungen mit Angabe von
Durchmessern und Material, die Fließrichtung,
Höhenlage des Geländes, Sohlhöhen und Deckelhöhen von
Schächten, Sohlhöhen von Leitungen an den Anschlüssen
bzw. Leitungsenden, Sohlgefälle der Leitung.
Die Unterlagen über die Grundstücksgrenzen und die
Flurnummern werden vom AG gestellt.
Die Bestandsunterlagen sind auf der Grundlage der
Bauausführungsunterlagen des AG zu erstellen.
Bestandsunterlagen für 'Straßenbauarbeiten, Entwässerungsarbeiten und Oberbauarbeiten'..

Format(e) und Anzahl der Bestandsunterlagen nach
Unterlagen des AG.
Menge: 1,000 Psch

**1.1.3.2 Erfassung des Zustands Straßen usw.**
StL-Nr. 22901901
Erfassung und Dokumentation des Zustands von Straßen,
Geländeoberfläche, der Vorfluter und Vorflutleitungen,
sowie der baulichen Anlagen im Baugelände.
Die Erfassung ist unter Beteiligung des AG und des
Straßenbaulastträgers bzw. Eigentümers vor Beginn der
Arbeiten durchzuführen.
Dokumentationsunterlagen herstellen und dem AG
übergeben.
Menge: 1,000 Psch

**1.1.3.3 Fachgutachterliche Begleitung**
Baubegleitende Aushubüberwachung mit Separierung des Bodenmaterials, Probenahme mit anschließender Laboranalytik und entsprechender Entsorgung durch einen qualifizierten Gutachter.
Begleitung des Bodenaushubes im Radwegbereich und deren angrenzende Bereiche durch einen qualifizierten Gutachter zur Festlegung der Maßnahmen für die Trennung des Ausbaumaterials. In den EP sind auch alle Erschwernisse für das Beurteilen und Beproben des Aushubmaterials einzurechnen. Sämtliche Vorgaben der IMH Ingenieurgesellschaft für Bauwesen und Geotechnik mbH sind zu beachten und in den EP einzurechnen (vgl. Geo- und umwelttechnische Stellungnahme).
Menge: 1,000 Psch

**1.1.3.4 Vermessungsarb. durchführen**
StL-Nr. 2290193103
Vermessungsarbeiten für die Absteckung von Bauteilen
nach Unterlagen des AG einschließlich aller Geräte-
und Personalkosten durchführen.
Verkehrsflächen (Achsen, Eckausrundungen,
Fahrbahnteiler etc.) und Bauwerke.
Menge: 1,000 Psch

**1.1.3.5 Baustellenschild anfert. und aufst.**
StL-Nr. 1910140700
Baustelleninformationsschild einschließlich Aufstellvorrichtung nach Unterlagen des AG anfertigen und beschriften, zur Baustelle anfahren und standsicher aufstellen. Notwendige Erdarbeiten ausführen, Fundamente
herstellen. Statischen Nachweis erbringen. Bauschild
während der Bauzeit unterhalten und säubern.
Menge: 1,000 St

**1.1.3.6 Baustellenschild abbauen**
StL-Nr. 1910141721
Baustelleninformationsschild und Aufstellvorrichtung
abbauen, Fundamente abbrechen. Abbruchgut nach Wahl des
AN verwerten. Benutzte Fläche entsprechend dem ursprünglichen Zustand herrichten.
Größe = 2,70/2,00 m.
Baustelleninformationsschild und Aufstellvorrichtung
nach Wahl des AN verwerten.
Menge: 1,000 St

#### 1.2 Entsorgung

*Hinweis*
Vorbemerkungen 102 Entsorgung
1. Anzuwendende wesentliche Gesetze und Verordnungen,
 die Definitionen und Ausführungsbestimmungen enthalten:
Kreislaufwirtschaftsgesetz — KrWG: Gesetz zur Förderung
der Kreislaufwirtschaft und Sicherung der umweltverträglichen
Bewirtschaftung von Abfällen, Fassung 2012
Verordnung zur Vereinfachung des Deponierechts: Verordnung
zur Vereinfachung des Deponierechts, 2009
LAGA M 20: Anforderungen an die stoffliche Verwertung von
mineralischen Reststoffen / Abfällen — Technische Regeln
(Mitteilung der Länderarbeitsgemeinschaft Abfall (LAGA M 20),
2004
Hinweis: Für die Beurteilung der schadlosen Verwertung
mineralischer Abfälle sind —- bis zum Vorliegen einer
bundeseinheitlichen Regelung — die jeweiligen Anforderungen
in den Bundesländern zu beachten.
AVV: Abfallverzeichnis-Verordnung (AVV), 2007
NachwV: Nachweisverordnung (NachwV), 2007
2. Definitionen
Boden als Abfall: Boden als nicht gefährlicher Abfall = Boden, der
— auch unter besonderen Bedingungen — noch verwertbar ist (Im
Regelfall bis LAGA Z 2)
Boden als gefährlicher Abfall = Boden, der behandelt oder beseitigt
werden muss (im Regelfall über LAGA Z 2)

##### 1.2.1 Nicht gefährlicher Abfall

*Hinweis: Vorbemerkung Entsorgung*
Nach Beurteilung der Proben nach LAGA M20 (Länderarbeitsgemeinschaft Abfall),
Leitfaden bzw. Mantelverordnung (vom Bodengutachter zu entscheiden), wird
folgendermaßen weiter verfahren:

Material Z 0 -  in Eigentum des AN übernehmen und von der Baustelle
  entfernen und fachgerecht verwerten.
  Mengenberechnung nach Wiegescheinen. Die
  Anforderungen gem. LAGA M 20 sind dabei unbedingt
  zu beachten.
Material Z 1.1 - in Eigentum des AN übernehmen und von der Baustelle
  entfernen und fachgerecht verwerten bzw. entsorgen.
  Für die Vergütung der Position sind die Annahme- und
  Wiegescheine einer zugelassenen Grube bzw. Deponie
  vorzulegen. Die Anforderungen gem. LAGA M 20 sind
  dabei unbedingt zu beachten.

Für das restliche Material mit höheren Belastungen hat der AN ein
Nachtragsangebot für die fachgerechte Entsorgung des Materials entsprechend
LAGA M 20 (Länderarbeitsgemeinschaft Abfall), Leitfaden bzw. Mantelverordnung
zu stellen. Es steht dem AG frei entsprechende Vergleichsangebote anzufordern
und evtl. gesondert zu vergeben.

Anmerkung:
Sollte kein Material der Belastungsklasse Z0 und/oder Z 1.1 anfallen, hat der AN
keinen Anspruch auf Vergütung bei Wegfall einer oder beiden Positionen. Der AN
hat dies in seiner Kalkulation zu berücksichtigen.

Bei fahrlässiger Vermischung des Bodenmaterials und dgl. haftet der AN für
die Mehrkosten der Entsorgung.

Das gelagerte und wieder zu verwendende Aushubmaterial, sowie die Haufwerke zur Entsorgung sind mit einer Folie abzudecken und mit Sandsäcken zu sichern. Die Leistung ist einzukalkulieren und wird nicht gesondert vergütet.

**1.2.1.1 Unbelastetes Material entsorgen**
*** Schwerpunktposition
Ausgebautes und zwischengelagertes unbelastetes Material laden, übernehmen und  nach Wahl des AN entsorgen bzw. verwerten. Eine Abfuhr des Bodens darf erst nach Freigabe des Materials durch die fachgutachterliche Bauleitung erfolgen.
Belastungsklasse Z 0 gem. LAGA
Menge: 1000,000 t

**1.2.1.2 Z 1.1 - Material entsorgen**
*** Schwerpunktposition
Ausgebautes und zwischengelagertes, leicht belastetes Material laden und entsorgen.
Belastungsklasse Z 1.1 gem. LAGA bzw. gem. beiliegender Baugrunduntersuchung des AG (Büro IMH) vom 31.10.2024.
Die Abfuhr des Materials darf erst nach Freigabe der fachgutachterlichen Bauleitung erfolgen.
Für die Vergütung der Position sind die Annahmescheine einer zugelassenen Deponie vorzulegen. Die Anforderungen gem. LAGA M 20 sind dabei unbedingt zu beachten.
Menge: 600,000 t

**1.2.1.3 Entsorgung Asphalt**
Altasphalt (Verwertungsklasse A) nach Freigabe des Materials durch die fachgutachterliche Bauleitung am Lagerplatz des AG aufnehmen, laden, in Eigentum des AN übernehmen und ordungsgemäß entsorgen bzw. verwerten.
Der Aufwand für das Trennen zwischen Asphalt und pechhaltigem
Material ist in den EP einzurechnen und wird nicht gesondert vergütet.
Menge: 590,000 t

**1.2.1.4 Anzeige pechhaltiger Straßenaufbr.**
StL-Nr. 22913006
Anzeige für die Abgabe von pechhaltigem
Straßenaufbruch gemäß Allgemeinverfügung des Bay LfU
vom 5.12.2014 erstellen und vor Beginn des Ausbaues an
das LfU senden.
In der Anzeige müssen folgende Punkte genannt werden:
- Nennung des Bauvorhabens,
- des Ausbauzeitraumes,
- der voraussichtlichen Ausbaumenge und
- der Aufbereitungsanlage.
Zusammengefassten elektronischen Begleitschein nach
den Vorgaben der Paragraphen 17 ff. NachwV erstellen
und an die virtuelle Poststelle der Zentralen
Koordinierungsstelle Abfall (ZKS-Abfall) spätestens 4
Wochen nach Ausbau übersenden.
Menge: 1,000 Psch

**1.2.1.5 Entsorgen von pechhaltigen Befestigungen**
Pechhaltige Befestigungen nach Freigabe des Materials durch die fachgutachterliche Bauleitung am Lagerplatz des AG aufnehmen, laden und ordungsgemäß entsorgen.
Der Aufwand für das Trennen zwischen Asphalt und pechhaltigem
Material ist in den EP einzurechnen und wird nicht gesondert vergütet.
Die Durchführung des elektronischen Begleitscheinverfahrens gehört zum Leistungsumfang.
Material einer Entsorgung nach Wahl des AN gegen Nachweis zuführen.
Verwertungsklasse gem. Vorgaben des Geotechnischen
Berichtes der IMH GmbH.
Pechhaltiger Straßenaufbruch, AVV-Abfallschlüssel 170302 (EAK-Nummer)
Die Kosten für die Annahme bei einem zugelassenen
Entsorgungsbetrieb gehören zum Leistungsumfang.
Menge: 460,000 t

#### 1.3 Verkehrssicherung an Arbeitsstellen

*Hinweis*
Vorbemerkungen 105 Verkehrssicherung an
Arbeitsstellen
1. Allgemeines
1.1 Sofern in den Unterlagen des AG die Art der
 berührungslosen Außerkraftsetzung von
 Verkehrsschildern nicht vorgegeben ist, sind folgende
 Arten zulässig:
- Abdrehen um 90°
- Abdecken mit witterungsbeständigem und
  undurchsichtigem Material
- mobile Auskreuzvorrichtungen aus Kunststoff oder
  Metall beklebt mit Folie Typ 3, gem. DIN 67520, Teil 4,
  bis 3 m² Schildfläche: Breite 75 mm
  über 3 m² Schildfläche: Breite 100mm.
2. Nebenleistungen, Besondere Leistungen: Die
nachfolgend aufgeführten Leistungen gehören zum
Leistungsumfang.
2.1. Das Herstellen verkehrssicherer Zugangs- und
Zufahrtsmöglichkeiten für Anlieger gehört zum
Leistungsumfang.
3. Sonstiges:
3.1 Es werden kombinierte Abrechnungseinheiten Meter
x Tage (md) und Stück x Tage (Std) verwendet.

##### 1.3.1 Verkehrssicherung nach Verkehrszeichenplan

**1.3.1.1 Verkehrssicherung v. längerer Dauer herstellen**
StL-Nr. 2110510531200000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Menge: 1,000 Psch

**1.3.1.2 Verkehrssicherung v. längerer Dauer umbauen**
StL-Nr. 21105115000000
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Menge: 1,000 Psch

**1.3.1.3 Verkehrssich. läng. Dauer vorhalten**
StL-Nr. 2110511090
Verkehrssicherung längerer Dauer vorhalten, warten, instand setzen und betreiben. Vorübergehende Verkehrssicherungsmaßnahmen durchführen. Die Kontrolle der Verkehrssicherung wird gesondert vergütet.
Verkehrssicherung der OZ '1.3.1.1'
Menge: 42,000 d

**1.3.1.4 Verkehrssicherung v. längerer Dauer abbauen**
StL-Nr. 211051200000
Verkehrssicherung an Arbeitsstellen längerer Dauer abbauen. Vorübergehende Verkehrssicherungsmaßnahmen
durchführen. Vorübergehende Markierung entfernen,
transportable Lichtsignalanlage, bauliches Leitelement,
mobile Stauwarnanlage, LED-Anzeigetafel und transportable Schutzeinrichtung abbauen werden gesondert
vergütet.
Menge: 1,000 Psch

##### 1.3.2 Sonstiges

**1.3.2.1 Verkehrsflächen unterhalten**
StL-Nr. 2290590191
Verkehrsflächen zur Aufrechterhaltung des öffentlichen
und Anliegerverkehrs, sowie des Baustellenverkehrs
innerhalb des Baubereiches einschließlich
zwischenzeitlich benutzter Behelfsfahrstreifen
verkehrssicher unterhalten.
Abgerechnet wird nach Kalendertagen.
Befestigung 'Asphalt und ungebundene Oberflächen'

Verkehrsflächen im Zuge der Baustrecke.
Menge: 42,000 d

**1.3.2.2 Verkehrsflächen unterhalten**
StL-Nr. 2290590139
Verkehrsflächen zur Aufrechterhaltung des öffentlichen
und Anliegerverkehrs, sowie des Baustellenverkehrs
innerhalb des Baubereiches einschließlich
zwischenzeitlich benutzter Behelfsfahrstreifen
verkehrssicher unterhalten.
Abgerechnet wird nach Kalendertagen.
Befestigung mit Asphalt.
Verkehrsflächen 'Umleitungsstrecke außerhalb des eigentlichen Baubereichs'
Menge: 42,000 d

**1.3.2.3 Kontrolle d. Verkehrssicherung**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 42,000 d

**1.3.2.4 Kontrolle d. Verkehrssicherung Umleitungsstrecke**
StL-Nr. 2110591021
Kontrolle der temporären Verkehrsschilder, vorübergehenden Markierungen, transportablen Lichtsignalanlagen,
baulichen Leitelemente und transportablen Schutzeinrichtungen auf Umleitungsstrecke gemäß ZTV-SA durchführen. Die Kontrolle ist unmittelbar nach deren Durchführung zu erfassen und zu dokumentieren. Arbeits- und
Hilfsmittel sind vom AN zu stellen und dem AG jederzeit
zugänglich zu machen.
Kontrolle zweimal täglich, an arbeitsfreien Tagen einmal täglich.
Schriftliche Dokumentation der Kontrolle nach Unterlagen des AG.
Menge: 42,000 d

**1.3.2.5 Benachrichtigung der Anlieger über das Bauvorhaben**
Innerhalb der Baustrecke liegende oder durch die Sperrung betroffene Anlieger rechtzeitig  (2 Tage vorher) benachrichtigen durch Handzettel des AN über Bauzeit und wesentliche Termine (z.b. Asphaltierungsarbeiten) und über erhebliche Behinderungen des Anliegerverkehrs
ca. 25 Stück
Menge: 1,000 psch

**1.3.2.6 Umleitungs- und Beschilderungspläne des AG überprüfen und ggf. ergänzen**
Umleitungs- und Beschilderungspläne des AG überprüfen und ggf. ändern bzw. ergänzen.
Die Kosten für eine zusätzliche bzw. geänderte Beschilderung sind in die Positionen einzurechnen.
Menge: 1,000 Psch

**1.3.2.7 Zusätzliche Beschilderung herst.**
Benötigt der AN zusätzliche Beschilderungen, Absperrungen
und dgl. über denen im Umleitungs- und Beschilderungsplan
eingetragen hinaus, so werden diese je Stück bzw. bei
zusammengehörigen Einheiten ebenfalls als Stück für
das vorhalten, herstellen, warten, nach Bedarf mehrfach
umsetzten und abbauen abgerechnet, inkl. Befestigungs- und
Aufstellvorrichtung nach statischen Erfordernissen.
Ausführung nur nach Rücksprache mit der Bauleitung und dem AG!
Menge: 5,000 St

**1.3.2.8 Verkehrsrechtliche Anordnung einh. Geb. auf Nachweis**
StL-Nr. 2110592002
Verkehrsrechtliche Anordnung für Einrichtung und Be-
trieb der Verkehrssicherung sämtlicher Abschnitte des
Leistungsverzeichnisses nach Unterlagen des AG einholen
und zugehörige Unterlagen erstellen. Erforderliche
Ortsbesichtigungen zur Erstellung der Planunterlagen
durchführen.
Anfallende Gebühren werden auf Nachweis erstattet.
Menge: 1,000 Psch

#### 1.4 Erdbau

*Hinweis*
Vorbemerkungen 106 Erdbau
1. Nebenleistungen, Besondere Leistungen: Die nachfolgend
aufgeführten Leistungen gehören zum Leistungsumfang.
1.1 Das Zwischenlagern des Bodens, soweit es nicht vom AG
angeordnet wird.
1.2 Wenn das Herstellen von Einbauten und/oder Bauwerken
im Leistungsumfang des AN enthalten ist, gehören alle
dadurch verursachten Erschwernisse zum Leistungsumfang.
2. Abrechnung
2.1 Die Mengenermittlung erfolgt, soweit nachstehend nicht
anders geregelt, im Abtrag. Erfolgt die Abrechnung
ausnahmsweise im Auftrag, so wird der durch die Verdichtung
des Dammuntergrundes bedingte Mehrverbrauch an
Schüttmassen nicht gesondert vergütet, wenn in der
Leistungsbeschreibung nichts anderes angegeben wird
2.2 Die Mengenermittlung von Schüttmaterial aus
Seitenentnahmen wird wie folgt durchgeführt: Die Menge des
Gesamtauftrages in verdichtetem Zustand abzüglich der Menge
des wiedereingebauten Abtragsmaterials und der Menge des
Liefermaterials ergibt die Menge des Schüttmaterials.
2.3 Das Erstellen des Planums wird nur einmal vergütet, auch
wenn der Bereich des Planums in mehreren Positionen enthalten
ist (z.B. Aushub und Bodenverbesserung).
3. Sonstiges
3.1 Für das Fördern von Boden und sonstigen Stoffen (z. B.
Recyclingstoffe, industrielle Nebenprodukte) innerhalb der
Baustelle wird keine Förderweglänge angegeben, sofern diese
Stoffe im Baustellenbereich gewonnen werden und dort
verbleiben.

##### 1.4.1 Oberboden

*Hinweis*
Vorbemerkungen:
1. Allgemeines
2. Nebenleistungen, Besondere Leistungen
Die nachfolgend aufgeführten Leistungen gehören zum
Leistungsumfang:
2.1 Das Fördern des Oberbodens innerhalb der
Baustelle unabhängig von der Länge der Förderwege.
3. Abrechnung
3.1 Oberbodenlieferung:
Die Mengenermittlung erfolgt durch Aufmaß des
Oberbodens auf dem Fahrzeug an der Einbaustelle.

**1.4.1.1 Oberboden abtragen**
StL-Nr. 259061010092
Oberboden ggf. einschließlich Vegetationsdecke
abtragen und lagern, ggf. mit laden und fördern.
Oberboden in regelmäßig geformten Mieten locker
aufsetzen. Ansaat und Mähen einer Decksaat werden
gesondert vergütet. Beschreibung des Homogenbereichs
nach Unterlagen des AG. Abgerechnet wird nach
Abtragsprofilen.
Dicke '10 - 20'

Oberboden abtragen, laden, fördern und innerhalb der
Baustelle lagern.
Menge: 165,000 m3

**1.4.1.2 Oberboden andecken**
StL-Nr. 259061160932
Gelagerten Oberboden des AG von Haufwerken aufnehmen,
laden, fördern und andecken. Homogenbereich nach
Unterlagen des AG. Abgerechnet werden die angedeckten
Flächen.
Andeckung 'neben Zufahrten und Einzelflächen'

Dicke der Andeckung über 15 bis 25 cm.
Oberboden von Lagerflächen nach Unterlagen des AG
aufnehmen und fördern.
Menge: 165,000 m3

##### 1.4.2 Bodenbewegung

*Hinweis*
Bemerkung:

Im Bereich naher Bebauung bzw. erschütterungsgefährdeten Mauern und
ähnlichen Bauten darf nur statisch verdichtet werden.
Der Mehraufwand ist in die EP einzurechnen.
Evtl. Schäden durch Nichtbeachtung dieser Forderung gehen zu Lasten
des AN.

Für Behinderungen aus neu erstellten Bauteilen wie Mauern,
Wasserleitungen, Leitungen, Leerrohren, Kanäle, Schächte, Hydranten,
Schieberkappen und dgl. werden keine gesonderten Vergütungen gewährt. Diese
sind in die EP einzurechnen.
Für Zäune und sonstige Einfassungen (Beton- und Graniteinfassungen, Einzeiler,
Entwässerungsrinne etc.) erfolgt keine zusätzliche Vergütung.

**1.4.2.1 Boden lösen**
StL-Nr. 259062019960
Boden bzw. Fels profilgerecht nach Unterlagen des AG
lösen, laden, fördern, profilgerecht einbauen und ggf.
verdichten. Beschreibung des Homogenbereichs nach
Unterlagen des AG.
Das Herstellen von Mulden und Gräben, sowie das
Herstellen von Ausrundungen an der Einschnittsoberkante oder am Dammfuß wird gesondert vergütet.
Homogenbereich 'B1'

aus Bereich 'Zufahrt Nr. 13, Tiefe bis 50 cm'

Boden / Fels lösen und nach Unterlagen des AG zur
Geländeangleichung einbauen.
Menge: 10,000 m3

**1.4.2.2 Boden lösen**
StL-Nr. 259062039110
Boden bzw. Fels profilgerecht nach Unterlagen des AG
lösen, laden, fördern und auf einer Lagerfläche des AG
aufhalden/in Haufwerken aufsetzen. Beschreibung des
Homogenbereichs nach Unterlagen des AG.
Das Herstellen von Mulden und Gräben, sowie das
Herstellen von Ausrundungen an der Einschnittsoberkante oder am Dammfuß wird gesondert vergütet.
Homogenbereich 'B1'

aus dem Fahrbahnbereich.
Das Herstellen des Planums wird gesondert vergütet.
Boden / Fels lösen, laden, fördern und auf
Lagerflächen nach Unterlage des AG aufhalden/in
Haufwerken aufsetzen. Maßnahmen gegen eine
bautechnische Verschlechterung des Materials gehören
zum Leistungsumfang. Haufwerksgröße nach Unterlagen
des AG.
Menge: 600,000 m3

**1.4.2.3 Boden lösen**
StL-Nr. 259062039110
Boden bzw. Fels profilgerecht nach Unterlagen des AG
lösen, laden, fördern und auf einer Lagerfläche des AG
aufhalden/in Haufwerken aufsetzen. Beschreibung des
Homogenbereichs nach Unterlagen des AG.
Das Herstellen von Mulden und Gräben, sowie das
Herstellen von Ausrundungen an der Einschnittsoberkante oder am Dammfuß wird gesondert vergütet.
Homogenbereich 'B2'

aus dem Fahrbahnbereich.
Das Herstellen des Planums wird gesondert vergütet.
Boden / Fels lösen, laden, fördern und auf
Lagerflächen nach Unterlage des AG aufhalden/in
Haufwerken aufsetzen. Maßnahmen gegen eine
bautechnische Verschlechterung des Materials gehören
zum Leistungsumfang. Haufwerksgröße nach Unterlagen
des AG.
Menge: 650,000 m3

**1.4.2.4 Boden lösen**
*** Bedarfsposition mit GB
StL-Nr. 259062039110
Boden bzw. Fels profilgerecht nach Unterlagen des AG
lösen, laden, fördern und auf einer Lagerfläche des AG
aufhalden/in Haufwerken aufsetzen. Beschreibung des
Homogenbereichs nach Unterlagen des AG.
Das Herstellen von Mulden und Gräben, sowie das
Herstellen von Ausrundungen an der Einschnittsoberkante oder am Dammfuß wird gesondert vergütet.
Homogenbereich 'B2, Bodenaustausch bei auftretenden Aufweichungen'

aus dem Fahrbahnbereich.
Das Herstellen des Planums wird gesondert vergütet.
Boden / Fels lösen, laden, fördern und auf
Lagerflächen nach Unterlage des AG aufhalden/in
Haufwerken aufsetzen. Maßnahmen gegen eine
bautechnische Verschlechterung des Materials gehören
zum Leistungsumfang. Haufwerksgröße nach Unterlagen
des AG.
Menge: 175,000 m3

**1.4.2.5 Zulage f. Homogenbereich X1**
Zulage zu Positionen 1.4.2.1 bis 1.4.2.4
Fels lösen, Zersatzschicht
Homogenbereich X 1
Der AN hat für den Felsabbau ein geeignetes
erschütterungsarmes Verfahren zu wählen.
Menge: 145,000 m³

**1.4.2.6 Zulage f. Homogenbereich X2**
Zulage zu Positionen 1.4.2.1 bis 1.4.2.4
Fels lösen, Zersatzschicht
Homogenbereich X 2
Der AN hat für den Felsabbau ein geeignetes
erschütterungsarmes Verfahren zu wählen.
Menge: 75,000 m³

**1.4.2.7 Untergrund nach Abtrag verdichten**
StL-Nr. 2590622699
Untergrund nach Oberboden- oder Bodenabtrag
verdichten. Beschreibung des Homogenbereichs nach
Unterlagen des AG.
Homogenbereich 'B1'

Untergrund 'kleinflächig, Bereich Zufahrt Nr.13, Sohle für 3-Zeiler, Rasengittersteine'
Menge: 400,000 m2

**1.4.2.8 Untergrund nach Abtrag verdichten**
StL-Nr. 2590622699
Untergrund nach Oberboden- oder Bodenabtrag
verdichten. Beschreibung des Homogenbereichs nach
Unterlagen des AG.
Homogenbereich 'B1 u. B2'

Untergrund 'Bereich Schadstellen Bodenaustausch'
Menge: 1450,000 m2

**1.4.2.9 Planum herstellen**
StL-Nr. 2410625099
Planum herstellen nach Unterlagen des AG.
Verformungsmodul 'EV2 = 45 MPa,
in Randbereichen kleinflächig über die Strecke verteilt für 3-Zeiler, Rinnen, Rasengittersteine, Zufahrten'
Menge: 400,000 m2

**1.4.2.10 Planum herstellen**
StL-Nr. 2410625001
Planum herstellen nach Unterlagen des AG.
Verformungsmodul Ev2 = 45 MPa.
Menge: 1450,000 m2

**1.4.2.11 Mehraufwand Erdarb. vorh. Leitungen längslaufend**
StL-Nr. 259062360910
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = 'Mittelspannungskabel'

Leitungen längslaufend.
Menge: 40,000 m

**1.4.2.12 Mehraufwand Erdarb. vorh. Leitungen querend**
StL-Nr. 259062360920
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = 'Mittelspannungskabel'

Leitungen querend.
Menge: 8,000 m

**1.4.2.13 Lastplattendruckversuche**
Lastplattendruckversuche zum Nachweis der Verdichtung gemäß ZTV-E (Plattendurchmesser 30cm) durchführen.
Geforderter EV2-Wert >= nach Angaben des AG.
Diese Position ist im Straßenbereich zwingend erforderlich und ist vor dem weiteren Arbeiten durchzuführen und zu dokumentieren. Falls die geforderten Werte nicht erreicht werden, hat der AN alle erforderlichen Maßnahmen zu treffen, um die Werte zu gewährleisten.
Diese Position kommt nur zur Kontrolle auf Anweisung der Bauleitung zum Tragen.
Lastplattendruckversuche im Zuge der geforderten Eigenüberwachung werden nicht vergütet.
Menge: 5,000 St

##### 1.4.3 Boden- und Untergrundverbesserungen

**1.4.3.1 Baustoff für Bodenaustausch einb.**
StL-Nr. 241063309201
Baustoff für Bodenaustausch profilgerecht
einbauen und verdichten einschließlich ggf. erforderlicher Wasserzugabe. Boden bzw. Fels lösen und verwerten
wird gesondert vergütet.
Baustoff 'gut verdichtbar, nicht bindig. Ausgebauter Frostschutz (B1)'

Baustoff, innerhalb der Baustelle nach Unterlagen des
AG gelagert, laden.
Abrechnung nach Auftragsprofilen
Menge: 380,000 m3

**1.4.3.2 Untergrundverbesse rung durchführen N.gest.63-150 mm**
*** Bedarfsposition mit GB
StL-Nr. 2410634010
Untergrundverbesserung nach Unterlagen des AG durchführen. Baustoff in nicht genügend tragfähigen Boden einbringen. Baustoff nach Unterlagen des AG liefern.
Einbaudokumentation nach Unterlagen des AG übergeben.
Baustoff = gebrochenes Naturgestein der Körnung 63 bis
150 mm.
Menge: 90,000 t

##### 1.4.4 Geokunststoffe

**1.4.4.1 Geotextil als Trennschicht verlegen**
StL-Nr. 2410640321011102
Geotextil als Trenn- und Filterschicht verlegen. Trennschicht nach Unterlagen des AG. Überlappung mindestens
0,50 m. Überschüttung wird gesondert vergütet.
Erforderliche Nutzungsdauer über 25 Jahre.
pH-Wert des Umgebungsmilieus 4 bis 9.
Geotextilrobustheitsklasse 4.
Filtereigenschaften nach Unterlagen des AG.
Verlegen quer zur Straßenachse.
Abrechnung nach abgewickelter, überdeckter Fläche
ohne Überlappung.
Menge: 1450,000 m2

**1.4.4.2 Geokunststoffe a. Bewehr. einbauen**
*** Bedarfsposition mit GB
StL-Nr. 24106420211011
Geokunststoffe nach Unterlagen des AG als Bewehrungselement in Erdbauwerke einbauen. Erforderliche Nutzungsdauer über 25 Jahre. Überlappung quer zur Zugrichtung von mindestens 0,50 m. Erdarbeiten werden gesondert vergütet. Abrechnung nach abgewickelter Bewehrungsfläche ohne Überlappung.
Bewehrung bei Bodenaustauschkörpern.
Bewehrungsstoff = Geogitter.
pH-Wert des Umgebungsmilieus 4 bis 9.
Bemessungszugfestigkeit nach Unterlagen des AG.
Zulässige Dehnung nach Unterlagen des AG.
Menge: 300,000 m2

##### 1.4.5 Mulden, Gräben

**1.4.5.1 Mulde herstellen gewachsener Boden Breite 2,00 m Tiefe ü. 0,3-0,5m**
StL-Nr. 2410651329220900
Mulde nach Unterlagen des AG herstellen.
In gewachsenem Boden. Homogenbereiche nach Unterlagen
des AG.
Mulde 'am Straßenrand'

Muldenbreite = 2,00 m.
Tiefe über 0,30 bis 0,50 m.
Boden bzw. Fels 'lösen, laden, fördern und auf Haufwerken aufsetzen. maßnahmen gegen eine bautechnische Verschlechterung des Materials gehören zum Leistungsumfang. Haufwerksgröße nach Unterlagen des AG.'
Menge: 1150,000 m

##### 1.4.6 Sonstiges

**1.4.6.1 Herstellen von Wasserableitungen**
Herstellen von Wasserableitungen in kritischen Abflussbereichen nach Abfräsen von Asphaltschichten in Form von Entwässerungsschlitzen im Bankett.
Material ausbauen und innerhalb der Baustelle zwischenlagern.
Tiefe: ca. 15 cm
Breite: ca. 10 cm
Nach Einbau der Asphaltschichten Wasserableitungen mit zwischengelagerten Material wieder verfüllen.
Menge: 20,000 St

#### 1.5 Landschaftsbauarbeiten

*Hinweis*
1. Allgemeines
1.1 Wird Kompost des AN eingebracht, hat der Kompost
den Güte- und Prüfbestimmungen der Fachvereinigung
Bayerischer Komposthersteller zu entsprechen.
1.2 Für das Wässern der Gehölze (bei der Fertigstellung-
und Entwicklungspflege) werden keine Wassermengen
vorgegeben. Die Wassermengen je Pflanze sind vom AN
so zu bemessen, dass die Wurzelbereiche der Pflanzen
ausreichend durchfeuchtet sind.
1.3 Die Verwendung von Ersatzarten oder Ersatzsorten für
im Handel nicht erhältliche Gräser und Kräuter bedarf der
Zustimmung des AG.
1.4 Oberboden, der in der Vegetationszeit über 2 Monate
Dauer gelagert wird, muss begrünt werden.
1.5 Die Abnahme der Rasenansaat erfolgt unmittelbar nach
dem 2. Schnitt (bei Dauerwiese nach dem 1. Schnitt), sofern
ein abnahmefähiger Zustand erreicht ist. Dauerwiesen
müssen in gemähten Zustand eine mittlere projektive
Bodendeckung von mindestens 50 v.H. (analog
Landschaftsrasen) aufweisen. Ist kein abnahmefähiger
Zustand erreicht, so gehen weitere Pflegemaßnahmen oder
Mähgänge bis zur Abnahme zu Lasten des AN.
1.6 Weitere Mähgänge nach der Abnahme sind auf Anordnung
des AG gegen gesonderte Vergütung durchzuführen.
1.7 Für verpflanzte Gehölze erfolgt die Abnahme im Sommer
der 2. Vegetationsperiode, eine Gewährleistung über die
Abnahme hinaus wird nicht vereinbart. Vergütet wird die
gesamte Verpflanzleistung nur für angewachsene Gehölze.
Für nicht angewachsene Gehölze wird kein Ersatz gefordert.
1.8 Auslichtungsarbeiten in Gehölzbeständen sind wegen des
Schutzes der Lebensstätten bis zum 28. Februar abzuschließen.
1.9 Soweit bei Pflanzenbezeichnungen Abkürzungen verwendet
werden, ist die Schreibweise nach FLL gewählt.
1.10 Die Weiß- und Rotdorn werden als Wirtspflanzen der
Feuerbrandkrankheit eingestuft (Verordnung zur Bekämpfung
der Feuerbrandkrankheit (Feuerbrandverordnung) vom
20. Dezember 1985, (BGBI. I S. 2551)). Die Zulässigkeit der
Verwendung ist zu prüfen.
1.11 Herkunftsgebiete sind Gebiete nach der „Verordnung für
forstliches Vermehrungsgut“ (Forstvermehrungsgut-
Herkunftsgebietsverordnung (FoVHgV)). Vorkommensgebiete
sind Gebiete nach dem „Leitfaden zur Verwendung
gebietseigener Gehölze“ (BMU 2011).
2. Nebenleistungen: Die nachfolgend aufgeführten Leistungen
gehören zur vertraglichen Leistung und sind in die Einheitspreise
einzurechnen.
2.1 Die Lieferung der Bodenverbesserungsstoffe bzw. das An-
oder Ausbringen der Hilfsstoffe.
2.2 Für die Pflanzarbeiten:
a) das Abstecken und Kennzeichnen der Pflanzstellen
b) das Tauchen aller Gehölze ohne Ballen vor der Pflanzung in
eine Schutzlösung aus Natrium-Alginat
c) das Herstellen von Pflanzscheiben bzw. Gießmulden
(Innendurchmesser so groß wie das Pflanzloch)
d) das umgehende Entfernen von Steinen (Durchmesser größer
3 cm), Erdbrocken und Unrat von Flächen außerhalb der
Pflanzflächen, soweit sie beim Pflanzvorgang angefallen sind
e) das Entfernen aller Etiketten, Schnüre und Bänder von den
Pflanzen
f) das Herstellen einer Stammschattierung an Hochstämmen
nach Anforderung:
Schilfrohrmatte, Weidenmatte: die Einzelelemente müssen mit
stabilen Drähten verbunden sein, die Abstände zwischen den
Elementen sollen 2 bis 5 mm betragen. Die Matten sind locker
um den Stamm zu legen und müssen bis zur Baumbindung reichen.
An der Nordseite sind die Matten um bis zu einem Drittel des
Stammumfangs zu überlappen. Die Matten sind 2-fach (im oberen
und unteren Drittel) mit dickem Draht am Stamm zu befestigen
g) das umgehende Wässern der Gehölze nach der Pflanzung
2.3 Für die Fertigstellung- und Entwicklungspflege bei jedem
Pflegegang:
a) das Überprüfen der Baumverankerungen und Baumpfähle
b) das Wiederanbinden losgerissener Gehölze
c) das Erneuern / Nachbessern einschnürender oder schadhafter
Bindungen / Stammschattierungen
d) das Entfernen zurückgetrockneten Holzes
e) das Durchführen erforderlicher Korrekturschnitte bei Bäumen
und Heistern
f) das Aufrichten und Antreten schief gedrückter oder durch
Frost gehobener Gehölze
g) das Wiederherstellen oder Nachbessern von Gießmulden und
Pflanzscheiben
2.4 das Herstellen einer exakten Feinplanie für Dauerwiesen wegen
der geringen Saatgutmenge
2.5 das Mähen vorwüchsiger Kräuter, die die Entwicklung der
Ansaat behindern oder auszusamen drohen, im Zeitraum von der
Ansaat bis zum 1. Rasenschnitt
3. Der LB 107 „Landschaftsarbeiten“ ist in Verbindung mit LB 104
„Pflanzenlieferung“ anzuwenden.

##### 1.5.1 Vorarbeiten, Baufeldvorbereitung

**1.5.1.1 Flächen mähen**
Flächen bzw. Straßengräben mähen.
Flächen bis zu 2,5 m neben dem Fahrbahnrand.
Behinderungen durch Leitpfosten, Verkehrsschilder
etc. gehören zum Leistungsumfang.
Mähgut aufnehmen, in Eigentum des AN übernehmen
und einer Entsorgung nach Wahl des AN zuführen.
Menge: 5000,000 m2

**1.5.1.2 Fahrbahnrand von Vegetation freilegen**
Fahrbahnrand von Vegetation freilegen,
bündig mit Fahrbahnoberkante der Hauptstecke.
Die Mehraufwendungen für Erschwernisse durch
Schutzplanken werden gesondert vergütet,
in einer mittleren Dicke von 6 - 8 cm
und einer Breite von 10 cm.
Schälgut im Bankett ablegen.
Verschmutzten Fahrbahnrand mit Kehrmaschine reinigen.
Menge: 3000,000 m

**1.5.1.3 Fahrbahnrand von Vegetation freilegen**
Fahrbahnrand von Vegetation freilegen,
in Zufahrten
bündig mit Fahrbahnoberkante.
Die Mehraufwendungen für Erschwernisse durch
Schutzplanken werden gesondert vergütet,
in einer mittleren Dicke von 8 - 10 cm
und einer Breite von 10 cm.
Schälgut im Bankett ablegen.
Verschmutzten Fahrbahnrand mit Kehrmaschine reinigen.
Menge: 100,000 m

##### 1.5.2 Rasen- Saatarbeiten

**1.5.2.1 Rasenansaat auf Oberboden herstellen**
StL-Nr. 21107202000410
Rasenansaat mit RSM herstellen. Saatgut ohne Entmischung ausbringen, einarbeiten und andrücken.
Saatgutmenge = 20 g/m2.
Regelsaatgutmischung (RSM) 7.1.1 Landschaftsrasen -
Standard ohne Kräuter.
Menge: 550,000 m2

#### 1.6 Entwässerung für Strassen

*Hinweis*
1. Nebenleistungen: Die nachfolgend aufgeführten Leistungen
gehören zum Leistungsumfang.
1.1 Bettung gemäß DIN EN 1610 in gewachsenem Boden.
1.2 Die Lieferung von Normalbettmörtel bzw. Dünnbettmörtel.

##### 1.6.1 Sickeranlagen

**1.6.1.1 Sickerrohrltg. herst.m. Erdarbeiten Rohr DN 150 Teilsickerrohr PE-HD-Rohr,Typ R2 Tiefe bis 0,50 m Boden Unterl. AG**
*** Bedarfsposition mit GB
StL-Nr. 2411023132119290
Sickerrohrleitung herstellen, Erdarbeiten ausführen.
Offene Wasserhaltung bis zu einer Pumpenleistung von
10 m3 Fördermenge und 5,00 m Förderhöhe je Stunde und
Haltung ausführen. Die Grabensohle als Sickerraumsohle
ausbilden. Restlichen Grabenraum mit Filtermaterial
verfüllen und verdichten. Schächte und Anschlüsse an Schächte
werden gesondert vergütet.
Rohr DN/ID 150.
Teilsickerrohr (LP).
Rohr aus PE-HD Typ R 2 (innen glatt, außen gewellt).
Grabentiefe bis 0,50 m.
Filter 'aus Kies 8/16 mit Umhüllung aus Geotextil'

Homogenbereich nach Unterlagen des AG.
Aushub 'laden, förderun und getrennt nach Homogenbereichen und Belastungsklassen auf Lagerplatz des AG lagern.'
Menge: 40,000 m

#### 1.7 Schichten ohne Bindemittel

*Hinweis*
1. Allgemeines
1.1 Entsorgung nach Wahl des AN bedeutet, dass das
Material auch in Eigentum des AN übergeht.
2. Nebenleistungen, Besondere Leistungen: Die nachfolgend
aufgeführten Leistungen gehören zum Leistungsumfang.
2.1 Die Herstellung in wechselnder Breite.
2.2 Tagesanschlüsse, soweit sie nicht vom AG zu vertreten sind.
2.3 Wenn das Herstellen von Einbauten, Borden etc. im
Leistungsumfang des AN enthalten ist, gehören alle dadurch
verursachten Erschwernisse zum Leistungsumfang.

##### 1.7.1 Vorarbeiten

**1.7.1.1 Bankett schälen**
StL-Nr. 2211204019102099
Bankett einschließlich Vegetationsdecke schälen durch
abschieben oder abfräsen. Erschwernisse durch Einbauten werden gesondert vergütet.
Breite bis 1,00 m.
Dicke '3 - 8 cm, ca. 3 cm tiefer als Fahrbahnoberkante'

Querneigung 12 v.H. am tiefliegenden und 6 v.H. am
hochliegenden Fahrbahnrand herstellen.
Schälen durch abfräsen.
Schälgut 'in den Seitenraum verteilen (Hauptstrecke)'
Menge: 900,000 m

**1.7.1.2 Unterlage profilieren FSS**
StL-Nr. 221120193101
Unterlage für Schicht ohne Bindemittel auf Sollhöhe
nach Unterlagen des AG profilieren und verdichten.
Liefern von Baustoff bzw. Entfernen von überschüssigem Baustoff wird gesondert vergütet. Erschwernisse
durch Einbauten werden gesondert vergütet.
Unterlage = Frostschutzschicht.
Verformungsmodul der profilierten Unterlage mindestens 45 MPa.
Unebenheit innerhalb einer 4,00 m langen Messstrecke
höchstens 2 cm in Längs- und Querrichtung.
Menge: 1450,000 m2

##### 1.7.2 Frostschutzschichten

**1.7.2.1 Frostschutzschicht herstellen**
StL-Nr. 2211221560051991
Frostschutzschicht herstellen. Erschwernisse durch
Einbauten, Schächte und Straßenabläufe werden gesondert vergütet.
In kleinen Flächen, Einbau ohne Fertiger.
Baustoffgemisch 0/32.
Umweltrelevante Merkmale des Baustoffgemisches nach
Unterlagen des AG.
Verdichtungsgrad/Verformungsmodul 'DPr min. 98%/EV2 min. 120 MPa'

Einbaudicke 'ca. 40 cm'

Abgerechnet wird nach Wiegescheinen.
Menge: 18,000 t

**1.7.2.2 Frostschutzschicht herstellen**
StL-Nr. 2211221530051911
Frostschutzschicht herstellen. Erschwernisse durch
Einbauten, Schächte und Straßenabläufe werden gesondert vergütet.
In Verkehrsflächen der Belastungsklasse Bk0,3,
mehrlagig, oberer Lage mit Fertiger.
Baustoffgemisch 0/32.
Umweltrelevante Merkmale des Baustoffgemisches nach
Unterlagen des AG.
Verdichtungsgrad/Verformungsmodul 'DPr min. 98%/EV2 min. 120 MPa'

Einbaudicke nach Unterlagen des AG.
Abgerechnet wird nach Wiegescheinen.
Menge: 1300,000 t

##### 1.7.3 Deckschichten ohne Bindemittel

**1.7.3.1 Deckschicht ohne Bindem. herst.**
StL-Nr. 221125069991
Deckschicht ohne Bindemittel herstellen. Erschwernisse durch Einbauten, Schächte und Straßenabläufe werden gesondert vergütet.
In Verkehrsflächen 'Einmündungen und Zufahrten'

Baustoffgemisch '0/16 aus gebrochenem Granit'

Einbau 'auf best. Frostschutzschicht, Einbaudicke 3 bis 10 cm, zur Angleichung der Zufahrten an die neue Fahrbahnhöhe'

Umweltrelevante Merkmale des Baustoffgemisches nach
Unterlagen des AG.
Menge: 10,000 t

##### 1.7.4 Bankette

**1.7.4.1 Bankett herstellen**
StL-Nr. 22112716199199
Bankett gemäß ZTV E-StB profilgerecht herstellen.
Erschwernisse durch Einbauten, Schächte und Straßenabläufe werden gesondert vergütet.
Neben Verkehrsfläche Fahrbahn.
Baustoff 'Splitt-Schotter-Gemisch 0/22 mm'

Einbau 'Breite 0,50 m bis 1,50 m, Dicke 8 cm bis 10 cm'

Querneigung 12 v.H. am tiefliegenden und 6 v.H. am
hochliegenden Fahrbahnrand.
Einbau '1 bis 3 cm tiefer als Fahrbahnrand'

Verformungsmodul 'EV2 min. 60 MPa, Verdichtungsgrad DPr min. 100 %'
Menge: 350,000 t

#### 1.8 Asphaltbauweisen

*Hinweis*
1. Allgemeines
1.1 Die in der Leistungsbeschreibung angegebenen Breiten
sind die jeweiligen oberen Sollbreiten einer Schicht.
Unterschreitungen dieser Breiten bei der Ausführung um nicht
mehr als 4 cm bei Einzelwerten bleiben unberücksichtigt.
1.2 Bei Vollsperrungen des Verkehrs bzw. Neubaustrecken ist
die Decke in voller Breite mit einem Fertiger bzw. mit mehreren
gestaffelt fahrenden Fertigern nahtlos einzubauen (heiß an heiß).
1.3 Wird im Fahrbahnbereich Handeinbau erforderlich wie z.B.
bei Bauwerksanschlüssen, Quernähten, Aufweitungen, Einbauten
und dgl., so gelten für diese Flächen die gleichen Grenzwerte für
die Unebenheit wie bei maschinellem Einbau. Wird außerhalb des
Fahrbahnbereiches Handeinbau erforderlich, so dürfen für diese
Flächen Unebenheiten in Längs- und Querrichtung innerhalb einer
4 m langen Messstrecke höchstens 10 mm betragen.
1.4 Bei gefrästen Flächen dürfen Unebenheiten nur mit allmählichem
Übergang auftreten. In Anlehnung an die ZTV Asphalt-StB dürfen
innerhalb einer 4 m langen Messstrecke die Unebenheiten in Längs-
und Querrichtung nach dem letzten Fräsgang folgende Werte nicht
überschreiten:
- 10 mm bei Fräsflächen als Unterlage von Binder- und Tragschichten
sowie als Unterlage von Deckschichten bei den Belastungsklasse 1,8
bis 0,3.
- 6 mm bei Fräsflächen als Unterlage von Deckschichten und zum
direkten Befahren als Verkehrsfläche.
Die Strukturtiefe darf 6 mm nicht überschreiten.
1.5 Teer-/Pechhaltige Schichten dürfen nicht heiß gefräst werden. Das
teer-/pechhaltige Material, das einer Entsorgung nach Wahl des AN
zuzuführen ist, darf nur einer Verwertung/Beseitigung auf Deponie,
einer thermischen Behandlung oder einer thermischen Verwertung
zugeführt werden.
1.6 Entsorgung / Verwertung nach Wahl des AN bedeutet, dass das
Material auch in Eigentum des AN übergeht.
2. Nebenleistungen, Besondere Leistungen: Die nachfolgend
aufgeführten Leistungen gehören zum Leistungsumfang.
2.1 Erstellung und Vorlage eines Einbau-/Logistikkonzepts
nach Unterlagen des AG
2.2 Die Herstellung in wechselnder Breite
2.3 Der Mehrverbrauch des Asphaltmischgutes beim Einbau auf
Fräsflächen durch die Strukturtiefe gehört zum Leistungsumfang,
wenn der Einbau mit Einbaudicke nach m² abgerechnet wird.
2.4 Schutzmaßnahmen gegen mineralische Stäube (TRGS 559) und
potenziell asbesthaltige Stäube (TRGS 517) gehören zum
Leistungsumfang.
2.5 Beim Feinfräsen ist ein einwandfreier Wasserabfluss der gefrästen
Fläche zu gewährleisten.
2.6 Tagesanschlüsse, soweit sie nicht vom AG zu vertreten sind.
2.7 Wenn das Herstellen von Einbauten, Borden etc. im Leistungsumfang
des AN enthalten ist, gehören alle dadurch verursachten Erschwernisse
zum Leistungsumfang.
2.8 Die erforderliche Grobreinigung von Fräsflächen gehört zum
Leistungsumfang.
3. Abrechnung
3.1 Wenn einzelvertraglich ein Abzug bei Unterschreitung des
Einbaugewichtes bzw. der Einbaudicke, sowohl der Decke als
auch der Decke und der Asphalttragschicht zusammen vereinbart
wird, gilt folgendes:
Der Abzugsbetrag wird für jede Schicht gesondert berechnet. Die
so berechneten Abzugsbeträge der einzelnen Schichten werden addiert.
3.2 Wenn sich die Frästiefe auf Anordnung des AG ändert, dann werden
die Einheitspreise für die Fräspositionen und den Mischguteinbau der
direkt darüber liegenden Schicht linear angepasst.
3.3 Wenn in einer Position die Mengenangabe in kg/m² im Mittel erfolgt,
ist diese Angabe die Grundlage für die Ermittlung der Mehr- oder
Mindermengen.
3.4 Ändert sich der Einheitspreis einer m²-Position beim Asphalteinbau
infolge von Mehr- oder Minderdicken, ändern sich die Einheitspreise
der Zulagen für Beschicker und Thermofahrzeuge nicht.

##### 1.8.1 Vorarbeiten

**1.8.1.1 Asphalt fräsen Fahrbahn**
StL-Nr. 2311300590901990
Asphalt fräsen und Fräsgut aufnehmen. Anschlusskante
geradlinig auf Frästiefe herstellen. Der Schnittlinienabstand darf maximal 15 mm betragen.
Asphalt 'Asphaltbeton Deck- und Tragschicht'

Frästiefe 'Keilfräsen am Bauanfang und Bauende Hauptstrecke 2,5 bis 12,0 cm'

Fläche = Fahrbahn.
Breite '5,10 m bis 5,30 m'

Fräsasphalt 'zum Lagerplatz fördern und getrennt in Haufwerken getrennt nach Belastung lagern.'
Menge: 520,000 m2

**1.8.1.2 Asphalt fräsen ADS Asphaltbeton**
StL-Nr. 2311300512909990
Asphalt fräsen und Fräsgut aufnehmen. Anschlusskante
geradlinig auf Frästiefe herstellen. Der Schnittlinienabstand darf maximal 15 mm betragen.
Asphaltdeckschicht.
Asphaltdeckschicht = Asphaltbeton.
Frästiefe 'Keilfräsen 0,0 bis 4,0 cm'

Fläche 'Zufahrt Nr. 1'

Breite '5,00 m bis 5,50 m'

Fräsasphalt 'zum Lagerplatz fördern und getrennt in Haufwerken getrennt nach Belastung lagern.'
Menge: 50,000 m2

**1.8.1.3 Asphalt fräsen ADS Fahrbahn**
StL-Nr. 2311300510901990
Asphalt fräsen und Fräsgut aufnehmen. Anschlusskante
geradlinig auf Frästiefe herstellen. Der Schnittlinienabstand darf maximal 15 mm betragen.
Asphaltdeckschicht.
Frästiefe '2 - 3 cm, i.M. 2,5 cm'

Fläche = Fahrbahn.
Breite '5,10 bis 5,30 m'

Fräsasphalt 'zum Lagerplatz fördern und getrennt in Haufwerken getrennt nach Belastung lagern.'
Menge: 4100,000 m2

**1.8.1.4 Asphalt fräsen ATS**
StL-Nr. 2311300530909990
Asphalt fräsen und Fräsgut aufnehmen. Anschlusskante
geradlinig auf Frästiefe herstellen. Der Schnittlinienabstand darf maximal 15 mm betragen.
Asphalttragschicht.
Frästiefe '8 - 14 cm'

Fläche 'Bruch- und Schadstellen, bis 20,00 m2'

Breite 'ca. 2,00 m'

Fräsasphalt 'zum Lagerplatz fördern und getrennt in Haufwerken getrennt nach Belastung lagern.'
Menge: 80,000 m2

**1.8.1.5 Asphalt fräsen ATS**
StL-Nr. 2311300530909990
Asphalt fräsen und Fräsgut aufnehmen. Anschlusskante
geradlinig auf Frästiefe herstellen. Der Schnittlinienabstand darf maximal 15 mm betragen.
Asphalttragschicht.
Frästiefe '8 bis 14 cm'

Fläche 'Bruch- und Schadstellen, über 20,00 m2'

Breite 'ca. 2,00 m'

Fräsasphalt 'zum Lagerplatz fördern und getrennt in Haufwerken getrennt nach Belastung lagern.'
Menge: 200,000 m2

**1.8.1.6 Asphalt fräsen ATS**
StL-Nr. 2311300530909990
Asphalt fräsen und Fräsgut aufnehmen. Anschlusskante
geradlinig auf Frästiefe herstellen. Der Schnittlinienabstand darf maximal 15 mm betragen.
Asphalttragschicht.
Frästiefe '8 bis 14 cm'

Fläche 'Bereiche Vollausbau'

Breite '5,10 m bis 5,30 m'

Fräsasphalt 'zum Lagerplatz fördern und getrennt in Haufwerken getrennt nach Belastung lagern.'
Menge: 600,000 m2

**1.8.1.7 Asphaltbefestigung aufnehmen**
StL-Nr. 2311303390090909
Asphaltbefestigung aufbrechen und aufnehmen. Abrechnung
erfolgt nach Abtragsprofilen.
Fläche 'Einzelflächen'

Dicke der Asphaltbefestigung '12 - 16 cm'

Gesamtaufbruchtiefe '10 - 16 cm'

Aufbruchgut 'zum Lagerplatz fördern, auf Haufwerken zwischenlagern, Entsorgen wird gesondert vergütet'
Menge: 10,000 m3

**1.8.1.8 Pechhaltige Befestigung fräsen und zwischenlagern**
StL-Nr. 2291300119990113
Pechhaltige Befestigung lösen und aufnehmen. Material
nach Unterlagen des AG. Die Durchführung des
elektronischen Begleitscheinverfahrens gehört zum
Leistungsumfang.
Fläche = Fahrbahn.
Schicht 'Deckschicht'

Dicke '2 - 3 cm, i.M. 2,5 cm'

Breite der Fläche '5,10 m bis 5,30 m'

lösen durch Kaltfräsen. Der Schnittlinienabstand darf
maximal 15 mm betragen. Die erforderliche
Grobreinigung von Fräsflächen gehört zum
Leistungsumfang.
Pechhaltiger Straßenaufbruch,
AVV-Abfallschlüssel = 17 03 02,
Verwertungsklasse = B.
Material auf einer Fläche des AG gegen Nachweis
zwischenlagern.
Zwischenlagerfläche nach Unterlagen des AG.
Menge: 200,000 t

**1.8.1.9 Pechhaltige Befestigung lösen und aufnehmen. Kaltfräsen Pechh., Vk B Mat.lagern**
StL-Nr. 2291300199990113
Pechhaltige Befestigung lösen und aufnehmen. Material
nach Unterlagen des AG. Die Durchführung des
elektronischen Begleitscheinverfahrens gehört zum
Leistungsumfang.
Fläche 'Fahrbahn Bereiche Vollausbau'

Schicht 'Deck- und Tragschicht'

Dicke '7 bis 13 cm'

Breite der Fläche '5,10 m bis 5,30 m'

lösen durch Kaltfräsen. Der Schnittlinienabstand darf
maximal 15 mm betragen. Die erforderliche
Grobreinigung von Fräsflächen gehört zum
Leistungsumfang.
Pechhaltiger Straßenaufbruch,
AVV-Abfallschlüssel = 17 03 02,
Verwertungsklasse = B.
Material auf einer Fläche des AG gegen Nachweis
zwischenlagern.
Zwischenlagerfläche nach Unterlagen des AG.
Menge: 260,000 t

**1.8.1.10 Asphalt trennen**
StL-Nr. 231130383109
Asphaltbefestigung geradlinig trennen.
in Einzelflächen längs und quer zur Fahrbahnachse,
Trennen durch Schneiden.
Dicke der Asphaltbefestigung 'bis 4,0 cm'
Menge: 20,000 m

**1.8.1.11 Asphalt trennen**
StL-Nr. 231130383109
Asphaltbefestigung geradlinig trennen.
in Einzelflächen längs und quer zur Fahrbahnachse,
Trennen durch Schneiden.
Dicke der Asphaltbefestigung 'bis 10,0 cm'
Menge: 50,000 m

**1.8.1.12 Asphalt trennen**
StL-Nr. 231130389109
Asphaltbefestigung geradlinig trennen.
Bereich 'Schad- und Bruchstellen, Zufahrten'

Trennen durch Schneiden.
Dicke der Asphaltbefestigung '10 bis 16 cm'
Menge: 500,000 m

**1.8.1.13 Unterlage reinigen**
StL-Nr. 231130583112
Unterlage reinigen. Anfallendes Kehrgut nach Wahl des
AN verwerten.
Unterlage = gefräste Asphaltschicht.
Lose Bestandteile von Schadstellen aufnehmen.
Zusammenhängende Teilflächen.
Selbstaufnehmende Kehrmaschine. Letzter Arbeitsgang mit
Wasserhochdruckreinigungsgeräten mit rotierenden Düsen
und Absaugeinrichtung.
Menge: 7650,000 m2

**1.8.1.14 Bitumenemulsion aufsprühen Bk1,8-Bk0,3 Asphalt gefräst C40B5-S Menge 300 g/m2**
StL-Nr. 23113063220239
Bitumenemulsion zur Herstellung des Schichtenverbundes
aufsprühen.
Auf Verkehrsflächen der Belastungsklassen Bk1,8 bis
Bk0,3.
Unterlage = Asphaltbefestigung, gefräst.
Bindemittel = C40B5-S.
Bindemittelmenge = 300 g/m2.
Vor Einbau 'Asphalttragschicht'
Menge: 7650,000 m2

**1.8.1.15 Schichtenverbund herstellen**
StL-Nr. 23113063210233
Bitumenemulsion zur Herstellung des Schichtenverbundes
aufsprühen.
Auf Verkehrsflächen der Belastungsklassen Bk1,8 bis
Bk0,3.
Unterlage = Asphaltbefestigung, frisch.
Bindemittel = C40B5-S.
Bindemittelmenge = 300 g/m2.
Vor Einbau Asphaltdeckschicht.
Menge: 7650,000 m2

**1.8.1.16 Schichtenverbund herstellen**
StL-Nr. 23113063292233
Bitumenemulsion zur Herstellung des Schichtenverbundes
aufsprühen.
Auf Verkehrsflächen der Belastungsklassen Bk1,8 bis
Bk0,3.
Unterlage 'Asphalt auf Kleinflächen/Zufahrten'

Ausführung in Teilflächen manuell.
Bindemittel = C40B5-S.
Bindemittelmenge = 300 g/m2.
Vor Einbau Asphaltdeckschicht.
Menge: 50,000 m2

**1.8.1.17 Kalkmilch aufbringen**
Zulage zu den Positionen 1.8.1.14 bis 1.8.1.16 für das Aufbringen einer Kalkmilch zum Schutz des Schichtenverbundes.
Aufbringen einer 45%-igen Kalkhydratsuspension zur Reduzierung bzw. Vermeidung des Vertragens der aufgebrachten Bitumenemulsion während des Asphalteinbaus durch Anlieferverkehr u.ä.
Die Suspension ist unmittelbar nach dem Abbinden der Bitumenemulsion noch am selben Tag mittels eines geeigneten Gerätes aufzubringen (z.B. Sprühbox o. glw.).
Ansprühmenge ca. 350 g/m²
Fabrikat´: Asphacal® TC Kalkmilch o. glw.
Menge: 15300,000 m2

##### 1.8.2 Asphalttragschicht

**1.8.2.1 ATS aus AC 22 T N herstellen**
StL-Nr. 23113153111009
Asphalttragschicht aus Asphalttragschichtmischgut
AC 22 T N herstellen. Anlieferung des Asphaltmischguts
in thermoisolierten Transportbehältern.
In Verkehrsflächen der Belastungsklassen Bk1,8 bis
Bk0,3.
Einbau nach Unterlagen des AG.
Bindemittel = 70/100.
Einbau 'Stärke 6 cm, Oberbauverstärkung'
Menge: 1150,000 t

**1.8.2.2 ATS aus AC 22 T N herstellen**
StL-Nr. 23113153131009
Asphalttragschicht aus Asphalttragschichtmischgut
AC 22 T N herstellen. Anlieferung des Asphaltmischguts
in thermoisolierten Transportbehältern.
In Verkehrsflächen der Belastungsklassen Bk1,8 bis
Bk0,3.
Einbau zum Profilausgleich.
Bindemittel = 70/100.
Einbau 'Stärke 2 cm'
Menge: 380,000 t

**1.8.2.3 ATS aus AC 22 T N herstellen**
StL-Nr. 23113153192009
Asphalttragschicht aus Asphalttragschichtmischgut
AC 22 T N herstellen. Anlieferung des Asphaltmischguts
in thermoisolierten Transportbehältern.
In Verkehrsflächen der Belastungsklassen Bk1,8 bis
Bk0,3.
Einbau 'auf Planum Frostschutzschicht im Bereich der Bruchstellen und Bereiche Vollausbau'

Bindemittel = 50/70.
Einbau 'Stärke 10 cm'
Menge: 450,000 t

**1.8.2.4 ATS aus AC 16 T N herstellen**
StL-Nr. 23113163191000
Asphalttragschicht aus Asphalttragschichtmischgut
AC 16 T N herstellen. Anlieferung des Asphaltmischguts
in thermoisolierten Transportbehältern.
In Verkehrsflächen der Belastungsklassen Bk1,8 bis
Bk0,3.
Einbau 'zum Profilausgleich Stärke 0 bis 6 cm bei Zufahrt 01'

Bindemittel = 70/100.
Menge: 15,000 t

##### 1.8.3 Asphaltdeckschicht aus Asphaltbeton

**1.8.3.1 ADS aus AC 11 D N herstellen**
StL-Nr. 2311333811100000
Asphaltdeckschicht aus Asphaltbeton für Asphaltdeckschichten AC 11 D N herstellen. Anlieferung des
Asphaltmischguts in thermoisolierten
Transportbehältern.
In Verkehrsflächen der Belastungsklassen Bk1,8 bis
Bk0,3.
Einbaudicke = 4 cm.
Bindemittel = 50/70.
Menge: 7650,000 m2

**1.8.3.2 ADS aus AC 11 D N herstellen**
StL-Nr. 2311333819100000
Asphaltdeckschicht aus Asphaltbeton für Asphaltdeckschichten AC 11 D N herstellen. Anlieferung des
Asphaltmischguts in thermoisolierten
Transportbehältern.
In Verkehrsflächen der Belastungsklassen Bk1,8 bis
Bk0,3.
Einbau 'Einzelflächen, Wiesenzufahrten und dgl. Einbaudicke 4cm'

Bindemittel = 50/70.
Menge: 50,000 m2

##### 1.8.4 Sonstige Leistungen

**1.8.4.1 Randabdichtung herstellen**
StL-Nr. 231139221213
Flankenfläche des hochliegenden Randes der Asphaltschichten abdichten.
Reinigen der Flankenfläche mit Hochdruckreiniger.
Abdichtung mit 70/100.
Herstellung für alle Schichten in einem Arbeitsgang.
Dicke der abzudichtenden Asphaltbefestigung über 10 bis
12 cm.
Menge: 1500,000 m

**1.8.4.2 Anschluss mit Fugenband herstellen**
StL-Nr. 23113917935101
Anschluss als Fuge an bestehende Asphaltschicht oder
Bauteil in der Dicke der Asphaltschicht mit Bitumenfugenband einschließlich zugehörigem und zuvor aufgetragenem Voranstrichmittel herstellen.
Anschluss 'Einmündungen, Zufahrten, Anschlüsse und dgl.'

Längs- und Querfuge.
Dicke der Asphaltschicht = 4 cm.
Einzellängen bis 20,00 m.
Breite des Bitumenfugenbandes = 10 mm.
Menge: 50,000 m

**1.8.4.3 Anschluss mit Fugenband herstellen**
StL-Nr. 23113917935101
Anschluss als Fuge an bestehende Asphaltschicht oder
Bauteil in der Dicke der Asphaltschicht mit Bitumenfugenband einschließlich zugehörigem und zuvor aufgetragenem Voranstrichmittel herstellen.
Anschluss 'Bauende und Bauanfang'

Längs- und Querfuge.
Dicke der Asphaltschicht = 4 cm.
Einzellängen bis 20,00 m.
Breite des Bitumenfugenbandes = 10 mm.
Menge: 18,000 m

**1.8.4.4 Abstumpfung herstellen**
StL-Nr. 231139523011
Abstumpfungsmaßnahme zur Erhöhung der Anfangsgriffigkeit durch gleichmäßiges Aufbringen und Einwalzen von
Abstreukörnung durchführen. Nicht gebundene Abstreukörnung aufnehmen und nach Wahl des AN verwerten.
Abstreukörnung = leicht bituminierte Lieferkörnung 1/3.
Abstreumenge = 1 kg/m2.
Maschinell abstreuen.
Menge: 7650,000 m2

**1.8.4.5 Fläche kehren**
StL-Nr. 2311397721
Verkehrsfläche mit einer selbstaufnehmenden Kehrmaschine nach Verkehrsfreigabe unverzüglich nach Aufforderung
durch den AG kehren. Kehrgut aufnehmen und nach Wahl
des AN verwerten.
Verkehrsfläche = Fahrbahndeckschicht aus Walzasphalt.
Erforderliche Verkehrssicherungsmaßnahmen durchführen.
Menge: 7650,000 m2

**1.8.4.6 Liefern und Verlegen eines vorbituminierten Glasfasergitters**
Liefern und Verlegen eines vorbituminierten
Glasfasergitters (kein Gittervlies!)
Flächengewicht > 500 g/m²
Zugkraft längs und quer: 120 KN/m
Dehnung < 4,5 %
E-Modul > 73000 N/mm²
Einbaubreite: 5,00 m bis 5,30 m
z.B. S&P Glasphalt G oder gleichwertig
Einbaubereich: vollflächig über gesamte Straßenbreite
Einbau unter Beachtung der Verlegehinweise des
Herstellers, einschließlich aller hierfür erforderlichen
Arbeiten nach Absprache mit Bauleitung
Menge: 700,000 m2

**1.8.4.7 Bohrkern entnehmen**
StL-Nr. 191017222311
Bohrkern für Kontrollprüfungen nach Angabe des AG entnehmen und im Baubereich dem AG übergeben. Bohrloch
fachgerecht verfüllen.
Bohrkerndurchmesser 15 cm.
Bohrtiefe über 15 bis 20 cm.
Material = Asphaltschicht.
Verfüllmaterial = Asphalt. Material verdichten.
Menge: 6,000 St

**1.8.4.8 Probenentnahme**
StL-Nr. 1910173299
Materialprobe nach Unterlagen des AG entnehmen und im
Baubereich dem AG übergeben.
Abmessungen '-'

Material 'Asphaltmischgut, Bindemittel, Fugenvergussmassen usw. einschließlich Beschriften und Verpacken'
Menge: 6,000 St

**1.8.4.9 Flächendeckende Verdichtungskontrolle (FDVK)**
Lückenloses Überwachen und dokumentieren des Verdichtungsprozesses der  Tragschichten durch ein EDV-basiertes und GPS-gestütztes Kontrollsystem.
Kalibrierung vor Baubeginn mittels Troxlersonde.
Übergabe der Ergebnisprotokolle in digitaler Form oder als Ausdruck. Oberbauverstärkung Tragschicht
Menge: 1980,000 t

**1.8.4.10 Flächendeckende Verdichtungskontrolle (FDVK)**
Lückenloses Überwachen und dokumentieren des Verdichtungsprozesses der Deckschichten Hauptstrecke durch ein EDV-basiertes und GPS-gestütztes Kontrollsystem.
Kalibrierung vor Baubeginn mittels Troxlersonde.
Übergabe der Ergebnisprotokolle in digitaler Form oder als Ausdruck.
Menge: 7650,000 m²

**1.8.4.11 Thermoscanner**
Erfassen und Dokumentieren der Asphaltoberflächentemperatur
beim Einbau der Asphaltdeckschicht direkt hinter der Einbaubohle.
Liefern aller erforderlichen, Materialen, Anbauteile und
Systemkomponenten, einschl. der Montagearbeiten.
        - Rechnereinheit und Display zur Datenanzeige und
  Speicherung
        - Temperatursensor zur Aufnahme der
  Oberflächentemperatur beim Einbau direkt hinter der
  Einbaubohle. Dabei ist sicherzustellen, dass die
  gesamte Einbaubreite erfasst wird.
        - kalibrierte Verortungsantenne
        - Wetterstation zur permanenten Erfassung der
  Umgebungsbedingungen:
  Lufttemperatur, Luftfeuchtigkeit,
  Windgeschwindigkeit und Niederschlagsmenge
        - Stromversorgung
        - Stabilität und Sicherheit der Anbauteile/Ausleger
  entsprechend den Vorgaben der
  Ausrüster/Hersteller sind zu beachten.
  Der detaillierte Umfang zur Erstellung des
  Nachweises ist der Baubeschreibung  zu entnehmen.
  Verortete Dokumentation der Einbautemperaturen.
Menge: 1,000 psch

**1.8.4.12 Zulage für resultierenden Gesamtkalkgehalt**
Zulage für den resultierenden Gesamtkalkgehalt im Feinanteil des Gesteinskörnungsgemisches
von mind. 50-M.%.
Asphaltdeckschicht der OZ 1.8.3.1-1.8.3.2
Menge: 7650,000 m²

#### 1.9 Pflasterdecken, Pflasterbeläge, Einfassungen

*Hinweis*
1. Allgemeines
1.1 Zementmörtel muss den Anforderungen der DIN 1045-2
Ziffer 5.3.8 entsprechen. Bei Verwendung des Mörtels als
Verbindung von Betonfertigteilen mit Falz darf das Größtkorn
der Gesteinskörnung 1 mm – im Übrigen höchstens 4 mm –
betragen. Die Fugenverbindungsflächen sind vor dem Aufbringen
des Mörtels anzufeuchten. Die Fugenfüllung ist an den
Sichtseiten glatt zu streichen.
1.2 Alle Naturwerksteine müssen aus verwitterungsbeständigem
Material bestehen. Alle Naturwerksteine müssen auf Ton
zwischenlagen, Anwitterung und Rosten geprüft werden.
Naturwerksteine aus Basalt sind zusätzlich nach DIN 52106
auf Sonnenbrand zu prüfen.
1.3 Bei Positionen, in denen Granit gefordert wird, gilt Granodiorit
als gleichwertig.
1.4 Bei Borden aus Naturstein der Form A sowie der Form B,
Grösse 6, müssen alle sichtbaren Flächen und die Stoßflächen
gestockt oder sandgestrahlt sein. Die Rückflächen müssen
aufgeraut sein. Bei Borden aus Naturstein der Form A müssen
die oberen 100 mm ebenflächig und rechtwinklig abgearbeitet sein.
Diese Anforderung gilt auch für Naturstein der Form B, wenn an
der Rückseite Pflaster angeschlossen wird.
1.5 Bordsteine aus Naturstein auf Brücken und anderen
Ingenieurbauwerken: Bordsteine aus Naturstein müssen aus
feinkörnigem, gleichfarbigem Material hergestellt sein. Das
Steinmaterial darf keine Risse, Brüche, Blätterungen, schiefrige
Absonderungen und dergleichen aufweisen. Es muss aus festen,
nicht verwitterten Lagen stammen und darf keine schädlichen
Einsprengungen enthalten. Die Formen und Größen der
Granitbordsteine auf Brücken und anderen Ingenieurbauwerken
entsprechen DIN 482, Form A, jedoch im Sondermaß. Für die
Ausführung der Bordsteinflächen wird festgelegt:
- Vorderflächen auf gesamte Höhe gestockt oder sandgestrahlt.
- Obere Flächen gestockt oder sandgestrahlt.
- Stoßflächen grob bearbeitet.
- Rückflächen bruchrau oder aufgeraut.
Die Länge eines Einzelsteines muss in der Geraden mindestens
1,0 m betragen. Bei Kurven mit Radius größer 25 m können
Einzelsteine mit einer Länge von mindestens 0,80 m verwendet
werden. Bei Kurven mit Radien bis 25 m sind Radiensteine zu
verwenden.
1.6 In Rinnen und Mulden darf die Unebenheit der Oberfläche
innerhalb einer 4 m langen Messstrecke nicht größer als 5 mm
sein. Das gilt auch bei Verwendung von Natursteinen.
1.7 Werden Streifen gleichzeitig als Randeinfassung verwendet,
muss die Rückenstütze wie bei Einfassungen und
Entwässerungsrinnen gemäß DIN 18318 hergestellt werden.
1.8 Wenn hinter Borden und Rinnen keine Flächenbefestigung
vorhanden ist, ist die Rückenstütze nach DIN 18318 auszuführen,
sofern in den Unterlagen des AG nichts anderes enthalten ist. Die
Oberkante der Rückenstütze darf dabei höchstens 10 cm unter der
hinteren Oberkante des Bordes bzw. der Rinne liegen, sofern in
den Unterlagen des AG nichts anderes enthalten ist.
2. Nebenleistungen, Besondere Leistungen: Die nachfolgend
aufgeführten Leistungen gehören zum Leistungsumfang.
2.1 Das Zuarbeiten oder Schneiden von Bord- und
Einfassungssteinen aus Naturstein oder Beton zum
Längenausgleich, soweit er nicht durch Einbauten o.ä.
verursacht wird.
2.2 Das Zuarbeiten oder Schneiden von Natur-, Beton- und
Betonformsteinen in Streifen und Rinnen.
2.3 Das Versetzen von geraden Bord- oder Einfassungssteinen
im Bogen mit Radius größer 12 m.
2.4 Das Herstellen von Baugruben für Borde, Streifen und
Rinnen, wenn die Tragschicht ohne Bindemittel im gleichen
Bauvertrag beauftragt wird.
3. Abrechnung
3.1 Bei Streifen, Rinnen und Mulden vor Bordsteinen und dgl.
wird nach der Länge der Bordsteine abgerechnet. Ansonsten wird
nach der längsten Kante abgerechnet.

##### 1.9.1 Borde und Einfassungen

**1.9.1.1 Fundamentgraben herstellen**
StL-Nr. 231153069992
Fundamentgraben für Einfassung, Streifen, Rinnen herstellen. Vorhandene Schichten profilgerecht lösen und
seitlich lagern. Arbeitsraum nach Setzen der Borde bzw.
Herstellen der Einfassung, Streifen, Rinnen verfüllen
und verdichten.
Vorhandene Schicht 'Frostschutzschicht'

Fundamentbreite 'über 50 bis 70 cm für 3-Zeiler'

Grabentiefe '25 - 35 cm'

Überschüssigen Aushub nach Unterlagen des AG aufbereiten, innerhalb der Baustelle fördern und einbauen.
Menge: 26,000 m

**1.9.1.2 Fundamentgraben herstellen**
StL-Nr. 231153061999
Fundamentgraben für Einfassung, Streifen, Rinnen herstellen. Vorhandene Schichten profilgerecht lösen und
seitlich lagern. Arbeitsraum nach Setzen der Borde bzw.
Herstellen der Einfassung, Streifen, Rinnen verfüllen
und verdichten.
Vorhandene Schicht = Schicht ohne Bindemittel.
Fundamentbreite '50 bis 70 cm für Rasengittersteine'

Grabentiefe '25 - 35 cm'

Überschüssigen Aushub 'fördern und einbauen innerhalb des Baustellenbereiches'
Menge: 540,000 m

**1.9.1.3 3-Zeiler herstellen**
StL-Nr. 2311542642131100
Rinne mit Pflastersteinen aus Naturstein herstellen.
Mehrzeilige Rinne ist mit beidseitigen Schnurkanten
herzustellen.
Muldenrinne nach Unterlagen des AG.
Format für Rastermaß des Pflastersteins = 160/160/160
mm.
Pflasterstein aus Granit.
Breite 3-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 26,000 m

##### 1.9.2 Sonstiges

**1.9.2.1 Flächenbefest. aus Rasengitterst. herstellen**
StL-Nr. 2311591213191900
Fläche aus Rasensteinen einschl. Verfüllung herstellen.
Unterlage standfest verdichten. Erdarbeiten werden gesondert vergütet.
Befestigung aus Rasengittersteinen.
Ausführung in Banketten.
Rasenstein aus Beton, Dicke mindestens 10 cm.
Bettung aus Baustoffgemisch 'Beton C25/30, Ausbreitmaßklasse F1, Dicke 20 cm'

Kategorie SZ 22/LA 25.
Verfüllen mit 'Estrichbeton, Druckfestigkeit fck, cube des Mörtels mind. 25 N/mm2, Zement Art CEM I, max. w/z Wert 0,5, frost-/tausalzbeständig, Ausbreimaßklasse F5, Einbaubreite von 40 bis 60 cm; Den Fundamentbeton als Rückenstütze mit einer Breite von 15 cm hochziehen.
Oberkante nach Dicke der angrenzenden Flächenbefestigung.'
Menge: 400,000 m2

**1.9.2.2 Böschungsbefestigung herstellen**
StL-Nr. 23115931990101
Böschungsbefestigung eben herstellen auf Bettung aus
Beton, Dicke mind. 10 cm.
Ausführung auf 'Böschung mit Neigung 1:1,5 für Umpflasterung eines Böschungsstücks aus Beton- oder Stahlbeton DN 300 bis 400'

Pflaster aus 'Granit gebrochen, Kantenlänge 160 mm bis 200 mm'

Bettung aus Beton C12/15, Ausbreitmaßklasse F1.
Fugen mit Fertigzementmörtel verfüllen, Druckfestigkeit
am Würfel mind. 50 MPa, Zement Art CEM I, w/z höchstens
0,50, frost-/tausalzbeständig, Ausbreitmaßklasse F3.
Menge: 34,000 m2

#### 1.10 Fahrzeug-Rückhaltesysteme und Leiteinrichtungen

*Hinweis*
1. Allgemeines
1.1 Die Herstellung umfasst die Lieferung und
die Montage des FRS frei Baustelle.
2. Nebenleistungen: Die nachfolgend aufgeführten
Leistungen gehören zum Leistungsumfang.
2.1 Notwendige, montagebedingte Erdarbeiten, wie
Wiederherstellung des Geländes einschließlich
Entsorgung des überschüssigen Materials bzw. der
Lieferung und des Einbaues des für die Verfüllung von
Pfostenlöchern erforderlichen Mineralgemisches
2.2 Herstellung von erforderlichen zusätzlichen
Lochungen an Schutzeinrichtungen durch Bohren
2.3 Örtliche Ermittlung der Neigungswinkel für
Konstruktionen auf Bauwerkskappen
2.4 Verfüllen und Verdichten des Erdreichs vor dem
Rammen des Pfostens, wenn an derselben Stelle ein
Pfosten gezogen wurde
2.5 Der Anschluss an bestehende Systeme
2.6 Sofern in einzelnen OZ nichts anderes vorgegeben
ist, Mehraufwendungen für
- Radien > 30 m bei FRS mit Aufhaltestufen
  kleiner oder gleich H1
- Radien > 100 m bei FRS mit Aufhaltestufen
  größer oder gleich H2
- für Verschwenkungen flacher als 1:20

##### 1.10.1 Leitpfosten

**1.10.1.1 Leitpfosten aufstellen Abscherleitpf. Refl.beids. weiß Typ R1, Kl. RA2 Ku.eingrabsockel HB 1**
StL-Nr. 2112940350012021
Leitpfosten aus Niederdruckpolyäthylen (PE-HD) aufstellen.
Abscherleitpfosten, Länge 1,05 m.
Retroreflektoren beidseitig, weiß.
Retroreflektoren Typklasse R1, Klasse RA 2.
Kunststoffeingrabsockel.
Leitpfosten in Boden, Homogenbereich HB 1 - FRS. Erforderliche Erdarbeiten ausführen, die die Pfosten umgebende Fläche wieder herstellen, überschüssigen Boden
flächenhaft verteilen.
Menge: 60,000 St

### Titel 2 BT 02 nicht förderfähig

#### 2.1 Entwässerung für Strassen

*Hinweis*
1. Nebenleistungen: Die nachfolgend aufgeführten
Leistungen gehören zum Leistungsumfang.
1.1 Bettung gemäß DIN EN 1610 in gewachsenem Boden.
1.2 Die Lieferung von Normalbettmörtel bzw. Dünnbettmörtel.

##### 2.1.1 Sonstiges

**2.1.1.1 Entwässerungsleitung reinigen DN300**
StL-Nr. 24110903012901
Entwässerungsleitung im Hochdruck- oder Vakuumspülverfahren reinigen. Räumgut vorentwässern.
Rohr DN/ID bis 300.
Rohr aus Stahlbeton.
Haltungslänge 'bis 20 m'

Räumgut nach Wahl des AN verwerten.
Menge: 80,000 m

**2.1.1.2 Entwässerungsleitung reinigen DN400**
StL-Nr. 24110903022901
Entwässerungsleitung im Hochdruck- oder Vakuumspülverfahren reinigen. Räumgut vorentwässern.
Rohr DN/ID über 300 bis 600.
Rohr aus Stahlbeton.
Haltungslänge 'bis 20 m'

Räumgut nach Wahl des AN verwerten.
Menge: 14,000 m

#### 2.2 Sonstige Leistungen

**2.2.1 Böschungsformst. ausbauen**
Böschungsformstück ausbauen, in Eigentum AN übernehmen und entsorgen
(21)Betonrohrleitung DN '300'

Neigung des Anlaufs 1 : 1,5.
Menge: 2,000 St

**2.2.2 Böschungsformst. ausbauen**
Böschungsformstück ausbauen, in Eigentum AN übernehmen und entsorgen
(21)Betonrohrleitung DN '400'

Neigung des Anlaufs 1 : 1,5.
Menge: 2,000 St

**2.2.3 Böschungsformst. einbauen**
Böschungsformstück einbauen.
(21)Betonrohrleitung DN '300'

Neigung des Anlaufs 1 : 1,5.
Menge: 2,000 St

**2.2.4 Böschungsformst. einbauen**
Böschungsformstück einbauen.
(21)Betonrohrleitung DN '400'

Neigung des Anlaufs 1 : 1,5.
Menge: 2,000 St

**2.2.5 Bankett herstellen Umleitungsstrecke**
StL-Nr. 22112716999199
Bankett gemäß ZTV E-StB profilgerecht herstellen.
Erschwernisse durch Einbauten, Schächte und Straßenabläufe werden gesondert vergütet.
Lage 'Umleitungsstrecke'

Baustoff 'Splitt-Schotter-Gemisch 0/22 mm'

Einbau 'Breite 0,50 m bis 1,50 m, Dicke 3 cm bis 5 cm'

Querneigung 12 v.H. am tiefliegenden und 6 v.H. am
hochliegenden Fahrbahnrand.
Einbau '1 bis 3 cm tiefer als Fahrbahnrand'

Verformungsmodul 'EV2 min. 60 MPa, Verdichtungsgrad DPr min. 100 %'
Menge: 340,000 t

#### 2.3 Regiestunden

**2.3.1 Polierstunde**
Verrechnungssaetze fuer Arbeitskraefte bei
Stundenlohnarbeiten,
Polier
Menge: 4,000 h

**2.3.2 Spezialbaufacharbeiterstunde**
Verrechnungssaetze fuer Arbeitskraefte bei
Stundenlohnarbeiten,
Spezialbaufacharbeiter (Berufsgr. II).
Menge: 4,000 h

**2.3.3 Baufachwerkerstunde**
Verrechnungssaetze fuer Arbeitskraefte bei
Stundenlohnarbeiten,
Baufachwerker (Berufsgr. VI).
Menge: 4,000 h

**2.3.4 Baggerstunde**
Verrechnungssaetze fuer Baugeraete einschliesslich
der Kosten fuer das Bedienungspersonal bei
Stundenlohnarbeiten,
Bagger ueber 0,4 bis 1,0 m3.
Menge: 4,000 h

**2.3.5 Großbaggerstunde**
Verrechnungssaetze fuer Baugeraete einschliesslich
der Kosten fuer das Bedienungspersonal bei
Stundenlohnarbeiten,
Bagger ueber 1,0 m3.
Menge: 5,000 h

**2.3.6 Stampferstunde**
Verrechnungssaetze fuer Baugeraete einschliesslich
der Kosten fuer das Bedienungspersonal bei
Stundenlohnarbeiten,
Explossionsstampframme ca. 0,1 t.
Menge: 3,000 h

**2.3.7 Kompressorstunde**
Verrechnungssaetze fuer Baugeraete einschliesslich
der Kosten fuer das Bedienungspersonal bei
Stundenlohnarbeiten,
Kompressor ueber 5 bis 10 m3/min.
Menge: 2,000 h

**2.3.8 Abbauhammerstunde**
Verrechnungssaetze fuer Baugeraete einschliesslich
der Kosten fuer das Bedienungspersonal bei
Stundenlohnarbeiten,
Bohr- und Abbauhammer bis 20 kg.
Menge: 4,000 h

**2.3.9 8 t LKW-Stunde**
Verrechnungssaetze fuer Lastkraftwagen
einschliesslich der Kosten fuer den Fahrer bei
Stundenlohnarbeiten,
Lkw-Kipper ca. 8 t Nutzlast.
Menge: 2,000 h

**2.3.10 12 t LKW-Stunde**
Verrechnungssaetze fuer Lastkraftwagen
einschliesslich der Kosten fuer den Fahrer bei
Stundenlohnarbeiten,
Lkw-Kipper mit Allradantrieb, ca. 12 t Nutzlast.
Menge: 6,000 h
